# Gartenarbeiten
Angebotsaufforderung (GAEB 90, DA83)
Währung: EUR

## Zusätzlicher Text
Baubeschreibung Freianlagen Gleiwitzer Bogen

Der Wohnungsbau am Gleiwitzer Bogen wird saniert.
Alle Wohnungseingänge sollen in diesem Zuge mit saniert weredn
Dazu werden im hinteren Bereich des Grundstücks auch die Grünflächen
saniert.
Die Außenanlagen umfassen den Bereich des bestehenden Eingänge, sowie
die derzeitig genutzten
Vegetationsflächen als Baustelleneinrichtungsfläche.

Die Erschließung erfolgt über die Zugänge auf der Nord- und Südseite.
Das Baufeld ist derzeit durch den Hochbau gesichert.
.
Die Entwässerung erfolgt über Kastenrinnen.
Die Ausstattung erfolgt mit Fahrradständern, sowie einer Mauerabdeckung
und Geländer.

Folgende Arbeitsschritte sind geplant:
- Arbeiten in Einzelflächen zur Sanierung aller Wohnungseingänge
- Arbeiten auf den Vegetationsflächen zur Herstellung der
Vegetationsflächen

Gegenstand der Ausschreibung
Tiefbau- und Landschaftsgärtnerische Arbeiten zur Neugestaltung der
Außenanlagen des Gleiwitzer Bogen 81-88

Vermessung
Es wird ein Höhenpunkt gestellt, weitere zur Erbringung der Leistungen
dieses LV erforderliche Messarbeiten sind mit einzukalkulieren und
werden nicht gesondert vergütet.

Anlieferungen an die Baustelle
Es sind für die Anlieferungen sowie auch für Entsorgungen/Abholung von
der Baustelle die folgenden Zeiten nicht möglich:
Täglich:  von 07-17 Uhr bzw. nur nach gesonderter Abstimmung mit der
Objektüberwachung.

## Gartenarbeiten
Datum: 13.06.24

### Bereich 01 Gleiwitzer Bogen 81-87

#### Abschnitt 01.01 Baustelleneinrichtung

**01.01.0010 Baustelle einrichten**
Baustelle einrichten
als Gesamtleistung für alle Bauleistungen,
auf den vom AG zugewiesenen Plätzen,
für die Geräte, Werkzeuge und sonstige Betriebsmittel,
die zur vertragsgemäßen Durchführung der Bauleistung
erforderlich sind, auf die Baustelle bringen,
bereitstellen und - soweit der Geräteeinsatz nicht
gesondert berechnet wird - betriebsfertig aufstellen.
Menge: 1,000 psch

**01.01.0020 Baustelle räumen**
Baustelle räumen
Baustelle von allen Geräten, Anlagen, Einrichtungen
und dgl. räumen.
Menge: 1,000 psch

#### Abschnitt 01.02 Erdbau - Rückbau / Sonstiges

**01.02.0010 Pflanzliche Bodendecke einschl. oberster durchwurzelter Bodenschicht a bräumen**
Pflanzliche Bodendecke
einschl. oberster durchwurzelter Bodenschicht,
ca. 5 cm, abräumen, Wurzeln, Ausläufer und
Rhizome komplett ausbauen.
Anfallende Stoffe werden Eigentum des AN
und sind zu beseitigen.
Bewuchs: bodendeckende und zurückgeschnittene
Kleinsträucher und Bodendecker
Abrechnung nach Bearbeitungsfläche in der
Abwicklung
Menge: 200,000 m2

**01.02.0020 Pflanzliche Bodendecke abräumen einschl. oberster Bodenschicht, Bewuchshöhe bis 50 cm**
Pflanzliche Bodendecke
einschl. Wurzelwerk abräumen
Anfallende Stoffe werden Eigentum des AN und sind zu
beseitigen
Bewuchshöhe bis 50 cm
Bewuchs: Bodendecker, Kleinsträucher
Neigung der Flächen eben
Bodenklasse 1 DIN 18300
Abrechnung nach Bearbeitungsfläche in der Abwicklung
Menge: 100,000 m2

**01.02.0030 Pflasterbelag aus Beton aufnehmen und beseitigen**
Pflasterbelag aufbrechen und aufnehmen
einschl. Bettung
Dicke der Bettung: bis 5 cm
Pflaster aus Betonplatten
Format: ca. 50 x 50 cm
Dicke bis 10 cm
Fugenfüllung aus Sand
Alle Stoffe sind fachgerecht zu entsorgen.
in Einzelflächen
Menge: 20,000 m2

**01.02.0040 Ungebundene Befestigung aus Schotter aufbrechen und aufnehmen**
Ungebundene Befestigung
aufbrechen und aufnehmen
in Bestandsflächen
Tragschicht aus Schotter in unterschiedlicher Körnung
von 0 bis 45 mm
Schichtdicke: bis 25 cm
Das Aufbruchmaterial ist fachgerecht abzufahren.
Mengenermittlung nach Abtragsprofilen.
Menge: 5,000 m3

**01.02.0050 Analyse des abzufahrenen RC-Schotters durchführen**
Bodenanalyse des abzufahrenen RC-Schotters durchführen
Untersuchung gemäß durch zugelassenes Labor.
Das Ergebnis ist der Bauüberwachung
und dem AG zu übergeben.
Menge: 1,000 St

**01.02.0060 Ungebundene Befestigung aus RC-Schotter aufbrechen und aufnehmen**
Ungebundene Befestigung
aufbrechen und aufnehmen
in Bestandsflächen
Tragschicht aus RC-Schotter in unterschiedlicher
Körnung
von 0 bis 45 mm
Z 1.1
Schichtdicke: bis 25 cm
Das Aufbruchmaterial ist fachgerecht zu entsorgen.
Mengenermittlung nach Wiegenoten.
Menge: 100,000 t

**01.02.0070 Mauerabdeckung aus Beton abbrechen**
Mauerabdeckung aus Beton abbrechen
Abdeckung aus Beton
Höhe: bis ca.10cm
Breite: bis 40 cm,
einschließlich fachgerechter Entsorgung
Es ist mit geeignetem Gerät zu Arbeiten
ohne die Bestandsmauer zu beschädigen.

Die Bestandsmauer ist gegen eindringende
Feuchte nach Abbruch der Mauerabdeckung zu schützen.
Menge: 15,000 m

**01.02.0080 Geländer aus Stahl**
Geländer aus Stahl
aus Stahl, pulverbeschichtet,
bestehend aus Quadratprofilen,
Füllstäbe aus Quadratprofil D ca. 25 mm
Quadratprofil als Pfosten: D: ca. 35 mm,
Obergurt und Untergurt aus Flachstahl ca. 40/10mm
Höhe: ca. 90 cm,
Einschließlich Abdeckung aus Stahl.
Alle anfallenden Stoffe sind fachgerecht zu entsorgen.
Menge: 15,000 m

**01.02.0090 Hindernis aus Beton abbrechen**
Hindernis aus Beton abbrechen
im oder auf dem Boden
Anfallende Stoffe sind fachgerecht zu entsorgen.
Einzelgröße des Hindernisses ab 30 cm
Art des Hindernisses Beton unbewehrt von Fundamenten,
Mauern und Einbauten,
Ausführung als Vollabbruch nach Wahl des AG
Menge: 1,000 m3

**01.02.0100 Hindernis aus Beton abbrechen**
Hindernis aus Beton abbrechen
im oder auf dem Boden
Anfallende Stoffe sind fachgerecht zu entsorgen.
Einzelgröße des Hindernisses ab 30 cm
Art des Hindernisses Beton bewehrt von Fundamenten,
Mauern und Einbauten,
Ausführung als Vollabbruch nach Wahl des AG
Menge: 1,000 m3

**01.02.0110 Querschlag herstellen Tiefe bis 60 cm**
Querschlag herstellen
zur Feststellung der Lage von Leitungen
einschließlich Handschachtung
Tiefe:  bis 60 cm
Breite: 50 cm
einschließlich Wiederverfüllung
des Grabens mit dem Aushubmaterial
verdichten, Verdichtungsgrad DPr 100 %
Menge: 10,000 m

**01.02.0120 Leitungen und Kabel sichern, quer**
Leitungen und Kabel sichern
Quer zum Leitungsgraben verlaufende Kabel unter
Spannung
und Leitungen von Hand freilegen und bis zur Verfüllung
der Gräben gegen Beschädigung und Bruch sichern.
Mehrere Leitungen, die in der Draufsicht einen
Zwischenraum von weniger als 1,0 m haben, werden
wie eine Leitung abgerechnet,
Erschwernisse bei Erd-und Verbauarbeiten werden nicht
gesondert vergütet,
Die Vorschriften und Anweisungen der
Unterhaltungsträger der Kabel
ist zu beachten.
Menge: 2,000 St

**01.02.0130 Leitungen und Kabel sichern, längs**
Leitungen und Kabel sichern
Längs zum Leitungsgraben verlaufende Kabel unter
Spannung
und Leitungen von Hand freilegen und bis zur Verfüllung
der Gräben gegen Beschädigung und Bruch sichern.
Mehrere Leitungen, die in der Draufsicht einen
Zwischenraum von weniger als 1,0 m haben, werden
wie eine Leitung abgerechnet,
Erschwernisse bei Erd-und Verbauarbeiten werden nicht
gesondert vergütet,
Die Vorschriften und Anweisungen der
Unterhaltungsträger der Kabel
ist zu beachten.
Menge: 2,000 St

**01.02.0140 Bodenanalyse des abzufahrenden Bodens**
Bodenanalyse des abzufahrenden Bodens
Untersuchung gemäß durch zugelassenes Labor.
Das Ergebnis ist der Bauüberwachung
und dem AG zu übergeben.
Menge: 1,000 St

**01.02.0150 Boden lösen, laden und abfahren**
Boden aus Grünflächen
profilgerecht lösen, laden und abfahren
Bodenklasse 3-5  DIN 18300
Abtragtiefe bis ca. 55 cm
Anfallende Stoffe sind fachgerecht
zu entsorgen.
Mengenermittlung nach Abtragsprofilen
Menge: 50,000 m3

**01.02.0160 Boden lösen, laden und abfahren Boden stark durchsetzt mit Bauschuttr esten**
Boden aus Verkehrsflächen
profilgerecht lösen, laden und abfahren
Bodenklasse 3-5 DIN 18300,
zusätzlich stark durchsetzt mit
Bauschuttresten
Durchmesser bis 30 cm
Abtragtiefe bis 60 cm
Anfallende Stoffe sind fachgerecht zu
entsorgen.
Mengenermittlung nach Abtragsprofilen
Menge: 5,000 m3

**01.02.0170 Unbrauchbaren Oberboden profilgerecht abtragen, laden, fördern und abfahren**
Unbrauchbaren Oberboden
gemäß DIN 18300
profilgerecht abtragen, laden, fördern
und abfahren. Anfallende Stoffe werden
Eigentum des AN und sind zu beseitigen.
Abtragsdicke bis 30 cm
Bodenklasse 1 DIN 18300
Abrechnung nach Abtragsprofile in der
Abwicklung
Menge: 20,000 m3

**01.02.0180 Zulage zur Vorposition für Boden Z0**
Zulage zur Vorposition für Boden Z0
gemäß LAGA
Menge: 20,000 m³

**01.02.0190 Zulage zur Vorposition für Boden Z1.1**
*** Bedarfsposition ohne GB
Zulage zur Vorposition für Boden Z1.1
gemäß LAGA
Menge: 1,000 m³

**01.02.0200 Zulage zur Vorposition für Boden Z1.2**
*** Bedarfsposition ohne GB
Zulage zur Vorposition für Boden Z1.2
gemäß LAGA
Menge: 10,000 m³

**01.02.0210 Zulage zur Vorposition für Boden Z 2**
*** Bedarfsposition ohne GB
Zulage zur Vorposition für Boden Z 2
gemäß LAGA
Menge: 10,000 m³

**01.02.0220 Handschachtung als Zulage**
*** Bedarfsposition ohne GB
Handschachtung
als Zulage zu den Vorposition des Erdbaus,
Ausführung im Bereich von Ver- und
Entsorgungsleitungen und im Kronenbereich vorhandener
Bäume auf Anordnung des AG.
Menge: 10,000 m3

**01.02.0230 Abbruch vorhandener Müllcontainer**
*** Bedarfsposition ohne GB
Abbruch vorhandener Müllcontainer
bestehend aus Waschbetongehäuse
sowie Stahlteile
Höhe ca. 160cm, Breite ca. 140cm
Länge ca. 160cm
einschließlich Entsorgung aller Bestandteile

Die Antrittsstufen sind ebenfalls zu entsorgen.
Menge: 3,000 St

#### Abschnitt 01.03 Oberbau / Wege

**01.03.0010 Planum herstellen und verdichten**
Planum
herstellen und verdichten
Ebenflächigkeit 2 cm unter der 4-m-Latte
Ev2-Wert 45 MN/m2, Ev2/Ev1 < 2,5
Bodenklasse 3-4 DIN 18300
Menge: 70,000 m2

**01.03.0020 Noppenbahn liefern und zum Schutz der angefüllten**
Noppenbahn liefern und zum Schutz der angefüllten
Fassaden stellen und vor dem Verfüllen
auf Höhe OK Bodenbelag sauber abtrennen.
Einbauhöhe: bis 60cm
Einsatzbereich: vor Fassaden der Gebäude
Material: HDPE schwarz, mit Vlies
Noppenhöhe: 8 mm.

Angebotener Hersteller:
'

....................................................'
  ( vom Bieter einzutragen )
Menge: 200,000 m

**01.03.0030 Frostschutzschicht liefern und herstellen**
Frostschutzschicht
gem. ZTV Sob-StB / TL SoB-StB
für Betonsteinflächen
Verdichtungsgrad Dpr mind. 103 %
Ev2-Wert 100 MN/m2,
aus F1 - Füllsand
Feinkornanteil < 0,063 mm von < 5 Gew.-%
nach Einbau und Verdichtung,

Schichtdicke: 20 cm.
Menge: 30,000 m3

**01.03.0040 Schottertragschicht D:25 cm herstellen**
Schottertragschicht
gem. ZTV Sob-StB / TL SoB-StB
für Betonsteinflächen
Verdichtungsgrad Dpr mind. 103 %
Ev2-Wert 150 MN/m2,
aus Schotter-Splitt-Sand-Gemisch aus Hartgestein
Körnung 0/32 mm
Feinkornanteil < 0,063 mm von < 5 Gew.-%
nach Einbau und Verdichtung,

Schichtdicke: 25 cm.
Menge: 40,000 m3

**01.03.0050 Schottertragschicht wie Vorposition, jedoch 5-10 cm**
Schottertragschicht wie Vorpositon
jedoch 5-10cm auf bausseitiger Schottertragschicht
einbauen
Menge: 6,000 m3

**01.03.0060 Betonpflaster 30x20x8 cm, grau**
Betonpflaster 30x20x8 cm, grau
nach ZTV Pflaster-StB / TL Pflaster-StB und Merkblatt
für Flächenbefestigungen mit Pflaster- und
Plattenbelägen herstellen,
Material: Betonpflaster, 30x20 cm
Pflasterstärke: 8 cm, mit Mikrofase, Oberfläche
unbehandelt,
Farbe: grau, mit Vorsatz
Typ: Modula plus
Hersteller: Berding Beton
Industriestr. 6, 49439 Steinfeld
Tel.  05492 - 87 - 0
oder glw.
Angebotenes
 Produkt:  (vom Bieter

einzutragen)  '

....................................................'

Verlegart: halber Versatz
Pflaster aus mehreren Paletten gemischt verlegen,
Bettung aus Material nach TL Pflaster-StB,
Splitt-Brechsandgemisch 0-5 mm aus Hartgestein,
Dicke in verdichtetem Zustand: 3-4 cm
Pflaster höhengerecht versetzen
Fugenbreite: 5 mm
Pflasterfugen mindestens  2-lagig vollfugig einkehren
und einschlämmen mit Material nach TL Pflaster-StB,
mit Brechsand aus Hartgestein 0-2 mm,
Pflaster ist im Nachgang abzurütteln.
Überschüssiges Fugenmaterial geht in Eigentum des AN
über und wird beseitigt.
Fugenfarbe: grau.
Die Fugen müssen absolut fluchtgerecht hergestellt
werden.
Menge: 50,000 m2

**01.03.0070 Quadratpflasterstein mit Rasenfuge liefern und herstellen**
Quadratpflasterstein, mit Vorsatz, mit Fase,
Flor: Dränfugenanteil ca. 20 %, Rasenfugenanteil ca. 28
%
mit 30 mm Abstandhaltern und 5 mm Abstandnocken zur
Verschiebesicherung),
Pflastersteine aus Beton DIN EN 1338

Rastermaß: 200 x 200 mm (170 x 170 x 80 mm) DI
Farbe: naturgrau

Hersteller: Berding Beton GmbH

liefern und mit 4 mm (3 - 5 mm Fugen) unter Beachtung
der DIN 18 318 und ZTV P-StB fachgerecht nach
Verlegeplan zwischen Randeinfassungen verlegen. Bei
Anschlüssen an Rändern und Einbauten in der
Pflasterdecke hat der Zuschnitt durch Nassschnitt zu
erfolgen.

Die Herstellung erfolgt auf Bettung aus Material nach
TL Pflaster-StB,
Splitt-Brechsandgemisch 0-5 mm aus Hartgestein,
SZ-Wert 18 am Referenzkorn
Dicke in verdichtetem Zustand: 3-4 cm
Pflaster höhengerecht versetzen.

Die Rasenfugen sind mit Schotterrasensubstrat 0/8 zu
verfugen. In die Fugen sind Rasensamen
der Saatgutmischung RSM 5.1.1 einzuarbeiten.
Menge: 20,000 m2

**01.03.0080 Anschlußarbeiten D: 8 cm**
Anschlussarbeiten D: 8 cm
für vorbeschriebenene Betonwerksteine
für Materialstärken von  8 cm
für das Herstellen von geradlinigen und radialen
Schnittkanten und winkeligen Auskerbungen
mit Motorschneidegerät mit diamantbesetzter
Trennscheibe im Nassschnitt
Menge: 20,000 m

**01.03.0090 Tiefbordstein 100/30/8 cm setzen, linear**
Tiefbordstein 100/30/8 cm setzen, linear
Bordstein aus Beton
als Einfassung herstellen
Größe 100x30x8 cm
Farbe: Beton grau
setzen mit Bettung und Rückenstütze
Bettung und Rückenstütze aus Beton
nach DIN EN 206 / DIN 1045 Beton C20/25
10 cm Bettung und 15x15 cm Rückenstütze
bis 2/3 der Bauhöhe
Borde setzen als Tiefbord 3 cm unter
OK-Belag mit 3 mm Fuge.
Die Rückenstütze und Bettung aus Beton ist
einzuschalen und ausreichend zu verdichten

Bereich Stellplatz und Spielfäche zum öffentlichen
Grund
Menge: 20,000 m

**01.03.0100 Ablängen vom Tiefbordstein der Vorposition**
Ablängen vom Tiefbordstein der Vorposition auf
die gewünschte Länge durch trennen des Tiefbordstein
nach Vorortaufmaß.
Die Entsorgung des Verschnitts, Transport zur
Einbaustelle,
Vormessen und der Materialverlust bei den
Schneidarbeiten
ist in die Position für die Anschlussarbeiten
einzukalkulieren.
Menge: 6,000 St

**01.03.0110 Tiefbordstein 100/40/8 cm setzen, linear**
Tiefbordstein 100/40/8 cm setzen, linear
Bordstein aus Beton
als Einfassung herstellen
Größe 100x40x8 cm
Farbe: Beton grau
setzen mit Bettung und Rückenstütze
Bettung und Rückenstütze aus Beton
nach DIN EN 206 / DIN 1045 Beton C20/25
10 cm Bettung und 15x15 cm Rückenstütze
bis 2/3 der Bauhöhe
Borde setzen als Tiefbord bündig mit
OK-Belag mit 3 mm Fuge.
Die Rückenstütze und Bettung aus Beton ist
einzuschalen und ausreichend zu verdichten

Bereich Stellplatz und Spielfäche zum öffentlichen
Grund
Menge: 20,000 m

**01.03.0120 Ablängen vom Tiefbordstein der Vorposition**
Ablängen vom Tiefbordstein der Vorposition auf
die gewünschte Länge durch trennen des Tiefbordstein
nach Vorortaufmaß.
Die Entsorgung des Verschnitts, Transport zur
Einbaustelle,
Vormessen und der Materialverlust bei den
Schneidarbeiten
ist in die Position für die Anschlussarbeiten
einzukalkulieren.
Menge: 4,000 St

**01.03.0130 Rasenbord liefern und einbauen**
Rasenbord liefern und einbauen
Format: 100x6x25cm
Farbe: grau
einschließlich notwendiger Erdarbeiten
in ein Betonfundament C0/25 mit
mind. 15cm Rückenstütze einbauen.

liefern und nach Herstellerangaben einbauen
Menge: 200,000 m

**01.03.0140 Ablängen vom Rasenbord der Vorposition auf**
Ablängen vom Rasenbord der Vorposition auf
die gewünschte Länge durch trennen des Rasenbordsteins
nach Vorortaufmaß.
Die Entsorgung des Verschnitts, Transport zur
Einbaustelle,
Vormessen und der Materialverlust bei den
Schneidarbeiten
ist in die Position für die Anschlussarbeiten
einzukalkulieren
Menge: 25,000 St

**01.03.0150 Gewaschenen Kies liefern und einbauen**
Gewaschenen Kies liefern und einbauen
Körnung: 16/32mm
als Traufstreifen
Dicke: 30cm

liefern und in einem 30cm breiten Streifen
als Traufstreifen einbauen
Menge: 70,000 m2

#### Abschnitt 01.04 Baukonstruktion in Außenanlagen

**01.04.0010 Mauerabdeckung aus Beton herstellen**
Mauerabdeckung aus Beton herstellen
und auf der bauseitig vorhandenem Verblendmauerwerk
verlegen.
einschließlich zu erstellender Statik, exaktem
Vorortaufmaß, Werkplanung, Tropfnase im
Betonfertigteil, Mörtelbettung und Verfugung.
Es sind im Nachgang Aussparungen für das Geländer aus
Flachstahl in die Betonplatte einzuschneiden. Diese
Arbeiten
sind in die Position mit einzukalkulieren.

Die Stückzahl ist nach Vorort-Aufmaß durch den AN exakt
zu bestimmen.

Es ist auf eine exakte Maßhaltigkeit zu achten. Gefälle
1-seitig mit Tropfnase
Kanten mit 3mm Fase nach DIN EN 13198,
Beton C30/37

LxB pro Abdeckung: 100x30cm
Höhe: 5-8cm
Farbe: Hellgrau

Angebotenes Produkt:.................

Die Betonplatten sind auf dem Bestandsmauerwerk mit
schwindfreiem Mörtel aufzubringen.
Hammerfest auf Mauermörtel MGII in Fugenfarbe
in 2cm Schichtdicke setzen.
Fugenbreite: 10mm mit Mörtel zu Verfugen.
Farbe der Fugenfüllung: hellgrau
Menge: 30,000 m

**01.04.0020 Geländer liefern und einbauen**
Geländer
Geländer auf Bestandsmauer, in Einzellängen,
Einzellängen von 2,00-5,00m,
gem. zu erstellender Werkplanung und Statik,
Handlauf Flachstahl 50x15mm
Pfosten S355, Fl. 50 x15 mm,
einschließlich Füllstäben im gleichen Format
Höhe:  1100 mm
Verlauf: geradlinig

Teile miteinander verschweißt
alle sichtbaren Kanten entgratet
Material:
Stahl, feuerverzinkt und pulverbeschichtet in RAL nach
Angabe AG
liefern und einschließlich aller Befestigungsarbeiten
auf der Bestandsmauer
befestigen. Die Geländerpfosten
sind gemäß der Statik auf der Bestandsmauer zu
befestigen.
Die Pfosten sind dabei mittels Flanschplatten
aufzudübeln.
Das benötigte Material ist in diese Position
einzukalkulieren.

Bei dem Geländer wird hoher Wert auf eine
handwerklich saubere und fluchtgerchte Verarbeitung
gelegt. Alle Schweißnähte sind sauber auszuführen
ohne Absätze und Lunken. Hierfür sind die Schweißnähte
glatt zu schleifen vor dem Verzinken.
Menge: 30,000 m

#### Abschnitt 01.05 Abwasseranlagen

**01.05.0010 Optische Inspektion des Kanals durchführen**
Optische Inspektion der Leitungen, DIN EN 13508-2, DWA-
M-129-2, DWA-M 139-5,
Regenwasserkanal, mit TV-Kamera mit flexiblem
Schiebegestänge mit Drehschwenkopf,
bis DN 200, Haltungslänge bis 30m,
durchführen.
Menge: 10,000 St

**01.05.0020 Boden ausheben u. beseitigen der Gräben Schächte**
Boden der Gräben und Schächte
für Entwässerungskanäle, Schächte
und Bauwerke profilgerecht ausheben
nach Abtrag der Oberflächenbefestigung
Aushub wird Eigentum des AN und ist
zu beseitigen
Aushubtiefe bis 150 cm
Sohlenbreite der Gräben nach
DIN 4124 über 40 bis 90 cm
Bodenklasse 3-5 DIN 18300
Grabenverfüllung wird gesondert vergütet
Menge: 32,000 m3

**01.05.0030 Boden der Gräben und Schächte ausheben in Handschachtung als Zulage**
Boden der Gräben und Schächte
als Zulage zu den Vorpositionen der
Erdarbeiten für den Kanalbau für
Ausheben von Hand
Menge: 10,000 m3

**01.05.0040 Einbau von zu liefernden Füllmaterial in der Leitungszone**
Einbau von Füllmaterial
in der Leitungszone
profilgerecht mit vom AN
zu liefernden Stoffen
Material: Sand 0-2 mm
verdichten, Verdichtungsgrad DPr 103 %
Einbauhöhe bis 150 cm
Menge: 20,000 m3

**01.05.0050 Entwässerungskanal DN150 aus KG2000 verlegen**
Entwässerungskanal/-leitung
aus KG2000 verlegen
Rohrverbindung mit Steckmuffe
DN 150
Auflager aus Sand, 10 cm stark
Auflagerwinkel 90 Grad
in vorbereiteten Graben
Grabentiefe bis 150 cm
liefern und fachgerecht einbauen
Menge: 140,000 m

**01.05.0060 Bogen DN150 aus KG2000**
Entwässerungskanal/-leitung
aus KG2000
Bogen als Zulage
30-90 Grad
DN 150
liefern und fachgerecht einbauen
Menge: 30,000 St

**01.05.0070 Überschiebmuffe DN150 aus aus KG2000 als Zulage**
Entwässerungskanal/-leitung
aus KG2000
Überschiebmuffe als Zulage
DN 150
liefern und fachgerecht einbauen
Menge: 10,000 St

**01.05.0080 Abzweig DN150 aus KG2000 als Zulage**
Entwässerungskanal/-leitung
aus KG2000
Abzweig als Zulage
Einfachabzweig / Sattelstück
DN 150 / 150
liefern und fachgerecht einbauen
Menge: 20,000 St

**01.05.0090 Spülschacht DN400 liefern und einbauen**
Spülschacht DN 400 liefern und einbauen

bestehend aus:
Abdeckung aus Guss B125 DN 400
Steigrohr 400x 1500mm
Schachtboden mit 3 Anschlüssen und einem Ablauf

einschließlich aller Erdarbeiten,
Anschlussmaterialien. Anschlüsse die nicht
angeschlossen werden sind mit Blindstopfen zu
versehen.

Einschließlich dem Anschluss der einzubauenden KG-
Rohre an den Spülschacht
Menge: 8,000 St

**01.05.0100 Kastenrinne Typ NW 100, Klasse B125**
Kastenrinne Typ NW 100
Klasse: B125
als Kastenrinne, in Teillängen,
aus Polymerbeton
Nenngröße: NW 100
Rinnensohle ohne Eigengefälle,
einschließlich aller notwendigen Anfangs- und
Endscheiben und erforderlicher Erdarbeiten,
Abdeckroste: mit Stegrost aus Guss, mit
integrierter Zarge verzinkt,
Fabrikat: Multiline V100
Hersteller: ACO
oder glw.
Angebotenes Produkt:
  (vom Bieter einzutragen) ...
Rinnenteile auf Betonauflager nach DIN EN 206 / DIN
1045
Beton C20/25, 15 cm dick
und einseitiger Rückenstütze 10 cm dick

einschließlich Anschluss an Sickerpackung.
Menge: 26,000 m

**01.05.0110 Kastenrinne Typ NW 100, Klasse D400**
Kastenrinne Typ NW 100
Klasse: D400
als Kastenrinne, in Teillängen,
aus Polymerbeton
Nenngröße: NW 100
Rinnensohle ohne Eigengefälle,
einschließlich aller notwendigen Anfangs- und
Endscheiben und erforderlicher Erdarbeiten,
Abdeckroste: mit Gussrost
Fabrikat: Multiline V100
Hersteller: ACO
oder glw.
Angebotenes Produkt:
  (vom Bieter einzutragen) ...
Rinnenteile auf Betonauflager nach DIN EN 206 / DIN
1045
Beton C20/25, 15 cm dick
und einseitiger Rückenstütze 10 cm dick

einschließlich Anschluss.
Menge: 10,000 m

**01.05.0120 Zulage Sinkkästen NW 100**
Zulage Sinkkästen NW100
mit seitlicher Ablauföffnung DN100 und Schlammfang
Menge: 10,000 St

**01.05.0130 Ablängen der Entwässerungsrinnen der Vorposition auf die gewünschte Lä nge.**
Ablängen der Entwässerungsrinnen
der Vorpositionen
auf die gewünschte Länge durch Trennen des
Kastenrinnenkörpers und der Roste auf die
gewünschte Länge nach Vorortaufmaß.
Einschließlich fachtechnischen Aufbereitungsarbeiten
wie Verzinkung der Schnittkanten.
Menge: 10,000 St

**01.05.0140 Herstellung Sickerpackung**
Sickerpackung für Rinnen liefern und herstellen
einschließlich erforderlicher Erdarbeiten
Sickerpackung aus Kies 16/32 mit Vliesummantelung
liefern und herstellen.

Maße: 50x50x50 cm.
Menge: 10,000 St

#### Abschnitt 01.06 Außenbeleuchtung

**01.06.0010 Boden der Leitungsgräben ausheben und seitlich lagern**
Boden der Leitungsgräben
profilgerecht ausheben im Bereich
von zukünftigen Verkehrsflächen,
Aushub seitlich lagern zum Wiedereinbau,
Aushubtiefe bis 80 cm,
Grabenbreite: 30 - 60 cm,
Bodenklasse 3-5 DIN 18300
Menge: 15,000 m3

**01.06.0020 Boden der Leitungsgräben für Ausheben von Hand als Zulage zur Vorposition**
Boden der Leitungsgräben
als Zulage zu den Vorpositionen
für den Erdbau der Leitungsgräben
für Ausheben von Hand
Ausführung im Bereich von
kreuzenden Kabeln und Leitungen
Menge: 5,000 m3

**01.06.0030 Sandbett herstellen**
Auflager herstellen und verdichten
in den Leitungsgräben
Material: Sand 0/2 mm
Einbauhöhe 20 cm
Breite: 30-60 cm
Menge: 4,000 m3

**01.06.0040 Einbau von Füllmaterial seitlich lagernd in der Leitungszone**
Einbau von Füllmaterial
in der Leitungszone
profilgerecht mit seitlich lagerndem
Grabenaushub,
verdichten, Verdichtungsgrad DPr 103 %
Einbauhöhe bis 50 cm
Menge: 15,000 m3

**01.06.0050 Kabelleerrohr DN 110 verlegen von verschiedenen Leitungsträgern**
Kabelleerrohr mit Zugdraht,
von verschiedenen Leitungsträgern liefern und verlegen
in Leitungsgräben
der Vorposition.
Kabelschutzrohr "Kabuflex R plus Typ 450" Type 110,
biegsam, Ringware aus PE, halogenfrei, Farbe schwarz.
Optimierte Verbundrohrbauweise (höhere
Druckfestigkeit), außen gewellt mit grüner gleitfähiger
Innenhaut für den schnellen Kabeleinzug.
Druckbeanspruchung Typ 450 und Schlagfestigkeit N nach
DIN EN 61386-24; unter Beachtung der EN 1610 und der
Verlegeanleitung des Herstellers, liefern und
fachgerecht nach den Verlegerichtlinien verlegen.
Hersteller: FRÄNKISCHE
Produkt: Kabuflex R plus Typ 450, Type 110

Angebotenes
Produkt:'

....................................................'
  (vom Bieter einzutragen)
oder gleichwertig
Menge: 40,000 m

**01.06.0060 Outdoor Stehleuchte mit einem konventionellen Sockel liefern und herstellen**
Outdoor Stehleuchte mit einem konventionellen Sockel.
Hauptmaterial: Aluminium und Polycarbonat (PC), Farbe:
anthrazit, Sockel: E27, Form: zylindrisch,
Bemessungsleistung: 20 W, Schutzklasse (EN 61140): I,
Schutzart (DIN EN 60529): IP 54, Stoßfestigkeitsgrad
nach IEC 62262: IK05, Anschlußspannung: 230V ~50Hz,
Durchmesser Leuchte: 12 cm, Maße (L/B/H): ( 12 / 12 /
86 cm ), Gewicht: 3 kg. Das Produkt erfüllt die
grundlegenden Anforderungen der anwendbaren
EU-Richtlinien und des Produktsicherheitsgesetzes und
trägt die CE-Kennzeichnung.

die Pollerleuchte ist auf einem Betonfundament C20/25
zu befestigen.

einschließlich  Erdarbeiten sowie Anschluss der
Pollerleuchte
mit allen notwendigen Anschlussteilen.
Menge: 3,000 St

#### Abschnitt 01.07 Einbauten in Außenanlagen

**01.07.0010 Fahrradständer in Plattenbelag einbauen**
*** Bedarfsposition ohne GB
Fahrradständer herstellen
aus feuerverzinktem Rundstahl 48x2,5 mm
einschließlich Fundament und notwendiger Erdarbeiten,
und Pflasterzuschnitte,
liefern und einbauen in Rasenplatte.
Oberfläche feuerverzinkt
Fahrradständer Ausmaße
Breite: 800 mm, Gesamthöhe: 1200 mm
Höhe über OK-Gelände: 900 mm
Punktfundament: 40x40x50 cm nach DIN EN 206 / DIN
1045 aus Beton C20/25.
einschließlich notwendiger Erdarbeiten und Zuschnitte,
überschüssiger Boden/ Restmaterialien
sind zu Lasten des AN zu entsorgen.
Menge: 1,000 St

**01.07.0020 Müllbox liefern und aufstellen**
*** Bedarfsposition ohne GB
1100 N- Normalbox
B 160 x H 156 x T 138 cm.
Ausführung Sichtbeton.
Das Dach von Hand geglättet.
Betongüte C 30/37 (B 35).
Mit Dreikantschloss für den Entsorger.
Die Einwurfdeckel incl. Geräuschdämmung und
Griffleisten mit besonders niedriger Griffhöhe.
Untertüren mit glatter Füllung.
Überlappende Türen zur Vermeidung von Geruch- und
Kriechspalten.
Stahlteile feuerverzinkt nach DIN EN ISO 1461.
Alle verzinkten Stahlteile pulverbeschichtet, Farbton
nach Angabe AG (Farbton angeben).

Einschließlich:
-Bedienpodest mit Antrittstufe Sichtbeton B 160 x H 35
x T 75 cm.
- Jeder Einwurfdeckel verschließbar mit einem
Kastenschloss
incl. ilco Witterungsschutz aus Aluminiumguss für
bauseitige 40/10 mm Profilhalbzylinder.
-"Soft Close"
Extra leise schließender Einwurfdeckel mittels
Hydraulikdämpfer.
-Stufenlos einstellbarer Rattenschutz an den Türen.

Fabrikat:
1100 N Normalbox
ilco Illmann GmbH

Einschließlich Anlieferung und Aufstellung.
Menge: 3,000 St

**01.07.0030 Wasserzapfsäule aus Aluminium**
Wasserzapfsäule aus Aluminium
liefern und einbauen
Maße:
Höhe 1000mm
Auslaufhöhe 910mm
Durchmesser Säule: 130 mm
Durchmesser Flansch: 200mm
mit pulverbeschichtung nach Farb-Angabe AG
Wasserauslauf 1/2: Messing verchromt "Silber".

Einschließlich Erd- und Fundamentarbeiten und Anschluss
an vorgestreckte Trinkwasserleitung.
Menge: 4,000 St

#### Abschnitt 01.08 Vegetationsflächen Vorbereitung

**01.08.0010 Vegetationsschicht kreuzweise lockern durch Fräsen**
Vegetationsschicht kreuzweise lockern
durch Fräsen
Tiefe 15 cm
Rand- und Kleinstflächen sind von Hand durch
Umgraben zu lockern
Steine und Fremdkörper
Unkraut und schwer verrottbare Pflanzenteile ablesen,
Dauerunkräuter ausgraben
Stoffe werden Eigentum des AN und sind zu beseitigen
Bodenklasse 1 DIN 18300
Neigung der Flächen: eben
Abrechnung nach Bearbeitungsfläche in der Abwicklung
Menge: 600,000 m2

**01.08.0020 Zulage Vegetationsschicht lockern zur Vorposition**
Zulage Vegetationsschicht lockern zur Vorposition
in Handarbeit, im Bereich der Bestandsbäume
Menge: 50,000 m2

**01.08.0030 Oberboden gütegesichert liefern und einbauen, D 15cm**
Oberboden gütegesichert nach DIN
liefern und einbauen
Dicke: 15 cm
Menge: 600,000 m2

#### Abschnitt 01.09 Pflanzflächen

**01.09.0010 Ophiopogon japonicus 'Minor' liefern und pflanzen**
Ophiopogon japonicus  liefern und pflanzen´ Minor ´

im 9cm Topf

Pflanzung ca. 10Stk/m²
Menge: 60,000 St

**01.09.0020 Vinca minor liefern und pflanzen**
Vinca minor liefern und pflanzen

im 9cm Topf

Pflanzung 5 Stk./m²
Menge: 60,000 St

**01.09.0030 Skimmia japonica 'Rubella' liefern und pflanzen**
Skimmia japonica  liefern und pflanzen´ Rubella ´

Höhe 30-40cm
im Container
Menge: 10,000 St

**01.09.0040 Narcissus 'Jetfire' liefern und pflanzen**
Narcissus  liefern und pflanzen´ Jetfire ´
als Zwiebel
ca. 15 Stk/lfm

in 25cm breiten Streifen
Menge: 200,000 St

**01.09.0050 Fertigstellungspflege der Pflanzflächen**
Fertigstellungspflege
der Pflanzflächen gem. DIN 18916
für die Zeit bis zur Abnahme nach 1. Vegetationsperiode

Höhe: 100cm
Pflanzflächen bei Bedarf nacharbeiten, Verankerungen,
Bewässerungsanlage kontrollieren und instandhalten,
Gießmulden nacharbeiten.
Prüfen der Wasserverhältnisse im Erdreich (Staunässe)
und Befall von Pflanzenkrankheiten und -schädlingen.
Bei Krankheits- oder Schädlingsbefall und Staunässe im
Erdreich ist umgehend die Bauleitung des AG und der AG
zu informieren und Schutzmaßnahmen abzustimmen und
durchzuführen.
Nachschneiden trockener Triebe, ggfls. Korrekturschnitt
und schneiden von Stammschößlingen vornehmen.
Gesamte Pflanzfläche von Unrat säubern,
Anfallender Unrat ist fachgerecht zu entsorgen
Arbeitsgänge im Abstand von 3-4 Wochen.
Wässern wird gesondert vergütet.
Menge: 100,000 m2

**01.09.0060 Wässern der Pfllanzfläche**
Wässern
der Pflanzflächen
gem. DIN 18916 für die Zeit bis zur Abnahme
nach einer Vegetationsperiode
Wasser kann den vorhandenen Zapfstellen
entgeltlich entnommen werden,
Mindestwassermenge je Wässerungsgang/m²: 20 ltr/m²
Arbeitsgänge: ca. 15 Stk. bis zur vollständigen
Inbetriebnahme der Bewässerungsanlage,
nat. Niederschläge und Wasserverhältnisse im Erdreich
sind zu berücksichtigen.
Die einzelnen Arbeitsgänge sind der Bauleitung durch
Rapportzettel anzuzeigen.
Abrechnung pro Wässerungsgang für einen Baum.
Menge: 100,000 m²

#### Abschnitt 01.10 Rasen und Saatflächen

**01.10.0010 Planum für Saatflächen herstellen**
Planum für Saatflächen herstellen
Abweichung von der Sollhöhe 2 cm
Steine, Fremdkörper, Unkraut und schwer verrottbare
Pflanzenteile ablesen
Durchmesser der Steine und Fremdkörper ab 3 cm
Stoffe werden Eigentum des AN und sind zu beseitigen
Neigung der Flächen: bis 1:3
Bodenklasse 1 DIN 18300
Abrechnung nach Bearbeitungsfläche in der Abwicklung.
Menge: 300,000 m2

**01.10.0020 Rasenansaat**
Rasenansaat
mit Saatgutmischung für Gebrauchsrasen
in zwei gekreuzten Arbeitsgängen mit je der Hälfte
der Saatgutmenge,
Saatgutmenge: 25 g/m2
Saatgutmischung entsprechend der RSM 2.3
Sorte: Gebrauchsrasen
Neigung der Flächen: eben bis 1:3
Abrechnung nach Ansaatfläche in der Abwicklung
Menge: 300,000 m²

**01.10.0030 Saatgut für Blumenwiese liefern und aussaen**
Saatgut für Blumenwiese liefern und aussaen
Blumenwiese Mischung UG1
mit ca. 3g/m2 (Blumen und Gräser)
einschl. 2g/m2 Schnellbegrüner
und Füllstoff zum Hochmischen auf 10g/m2
Das Saatgut ist mit einem Wässerungsgang anzuwässern.

Liefernachweis:
Rieger-Hoffmann GmbH
In den Wildblumen 7-13
74572 Blaufelden-Raboldshausen
Menge: 50,000 m2

**01.10.0040 Fertigstellungspflege der Rasenfläche**
Fertigstellungspflege
der Rasenfläche gem. DIN 18917
Art Gebrauchsrasen
Rasen mähen
Wuchshöhe: 6-10 cm
Schnitthöhe: 4 cm
Anzahl der Schnitte: 15
Schnittgut wird Eigentum des AN und ist zu beseitigen
Neigung der Flächen: bis 1:3

Abrechnung nach Bearbeitungsfläche in der Abwicklung.
Menge: 300,000 m2

**01.10.0050 Wässern der Rasenflächen in der Fertigstellungspflege ausführen**
Wässern
Rasenflächen in der Fertigstellungspflege
Bewässerung gem. DIN 18919
Wasser kann den vorhandenen Zapfstellen entgeltlich
entnommen werden
Lage der Zapfstellen: im Bereich des Baugeländes
Mindestwassermenge je Arbeitsgang/m²: 20 l
Arbeitsgänge: 15
natürliche Niederschläge sind zu berücksichtigen
durch Rapportzettel anzuzeigen
Neigung der Flächen: bis 1:3

Abrechnung nach Bearbeitungsfläche in der Abwicklung.
Menge: 300,000 m2

**01.10.0060 Vorratsdüngung der Rasenfläche**
Vorratsdüngung
der gesamten Rasenflächen der Vorposition
in der Fertigstellungspflege
Düngerart: Frisol
Düngermenge: 150g/m2
Neigung der Flächen: eben bis 1:3
Dünger gleichmäßig aufbringen
Abrechnung nach Bearbeitungsfläche in der
Abwicklung
Menge: 300,000 m2

#### Abschnitt 01.11 Spielgeräte

**01.11.0010 Federwippe Katze**
Liefern und einbauen Federwippe Katze

M17701-01P Federwippe "Katze"
Thematische Federwippe in Form einer grauen Katze.
Sichere und bequeme Sitzposition durch hohe
Seitenteile, breiten Sitz, stabile Haltestange und
Fußstütze. Für Kinder ab 1 Jahr. Behindertengerecht
gemäß ADA-Richtlinie.
Zertifizierung nach EN1176

Materialien:
hochdichte, farbige und texturierte EcoCoreT
Polyethylen-Platten als Laminat (Stärke 19 mm) mit
schwarzem Kern aus Recyclingmaterial; Sitz aus
Ekogrip®-Platte aus 16 mm Polyethylen (PE) und 2 mm
Deckschicht aus thermoplastischem Elastomer mit
Soft-Grip und Anti-Rutsch-Effekt; Stahlfeder gemäß DIN
17221 / EN1270-1 (pulverbeschichtet nach
Korrosionsklasse C4 gemäß ISO12944-2, kugelbombardiert)
mit patentierter Klemmsicherung; Rohre Ø25 mm aus
feuerverzinktem Stahl; alle Materialien gemäß EN71-3
Sicherheit von Spielzeug (Bioverfügbarkeit von
Stoffen); alle Kunststoffteile UV-stabilisiert, frei
von Schwermetallen, recycelbar und geprüft für
Außentemperaturen von -30° bis +60°C

Verankerung:
1 Fundament mit Einbautiefe 42 cm (Stahlverankerung)

Maße:
7,5 m² Fallraum (EN1176); max. freie Fallhöhe 60 cm
Maße Spielgerät: 51 x 40 cm; Höhe 78 cm
Maße Fallraum (EN1176): 350 x 240 cm

Garantie:
Lebenslange Garantie, bis das Produkt deinstalliert
oder außer Betrieb genommen wird, auf verzinkte
tragende Bauteile, Edelstahl-Befestigungsteile,
HDPE-Platten.
15 Jahre auf bearbeitetes Robinienholz
10 Jahre auf HPL-Böden & -platten, andere verzinkte
Teile, geformte Kunststoffteile, unlackierte Stahl- und
Metallteile, bearbeitetes Holz, PP-Platten.
5 Jahre auf Siebdruckplatten, hohle Kunststoffteile,
lackierte Stahl- und Metallteile, Federn & Kugellager,
Seile & Kletternetz-Konstruktionen.
2 Jahre auf bewegliche Kunststoff- & Metallteile,
elektronische Komponenten.

Garantieausschluss bei Unfällen, Verschleiß,
kosmetischen Schäden, unsachgemäßer Anwendung oder
Vandalismus. Ersatzteilgarantie: 10 Jahre nach
Einstellung der Produktion.

Bezugsquelle:
KOMPAN GmbH
Tel: +49 461 77306-0, Fax: +49 461 77306-35
E-Mail: KOMPAN.gmbh@KOMPAN.com (KOMPAN.gmbh@KOMPAN.com)
Internet: www.KOMPAN.com (www.KOMPAN.com)
Menge: 1,000 psch

**01.11.0020 Kleinkind-Doppel-Federwippe "Zebra"**
Liefern und einbauen Kleinkind-Doppel-Federwippe
"Zebra"

M19501-12P Kleinkind-Doppel-Federwippe "Zebra" mit
Plattform
Ergonomische Grundplatte mit 2 gegenüberliegenden
Sitzen, mittlerer Plattform und 2 aufgesetzten
schwarz-weiß gestreiften Zebramotiven, diese mit
stabilen Haltegriffen versehen. Die Kinder sitzen sich
gegenüber und wippen gemeinsam dank eines stabilen
gekapselten Torsionselementes unterhalb der Grundplatte
welches nur ein vor- und zurück Wippen erlaubt. Keine
Feder die ein Wippen in alle Richtungen ermöglicht..
Spielgerät schult Körperkoordination und fördert
gemeinsames Spiel durch Kooperation. Für Kleinkinder ab
1 Jahr - reagiert selbst auf geringe Gewichte.
Behindertengerecht gemäß ADA-Richtlinie.
Zertifizierung nach EN1176

Materialien:
hochdichte, durchgefärbte und UV-stabile
Polyethylen-Platte (HDPE 19 mm); HPL-Platte mit
homogener Materialstruktur aus hochfest verpressten
Holzfasern und einem Melaminharzanteil < 30%, resistent
gegen Pilzbefall und Fäule, stabiles Torsionselement
aus Stahl und Gummi zur Lagerung; alle Materialien
gemäß EN71-3 Sicherheit von Spielzeug (Bioverfügbarkeit
von Stoffen); alle Kunststoffteile UV-stabilisiert,
frei von Schwermetallen, recycelbar und geprüft für
Außentemperaturen von -30° bis +60°C

Verankerung:
1 Tiefenverankerung 62 cm

Maße:
9,2 m² Fallraum (EN1176); max. freie Fallhöhe 60 cm
Gerätemaße: 118 x 42 cm, Höhe: 60 cm
Maße Fallraum (EN1176): 342 x 342 cm

Garantie:
Lebenslange Garantie, bis das Produkt deinstalliert
oder außer Betrieb genommen wird, auf verzinkte
tragende Bauteile, Edelstahl-Befestigungsteile,
HDPE-Platten.
15 Jahre auf bearbeitetes Robinienholz.
10 Jahre auf HPL-Böden & -platten, andere verzinkte
Teile, geformte Kunststoffteile, unlackierte Stahl- und
Metallteile, bearbeitetes Holz, PP-Platten.
5 Jahre auf Siebdruckplatten, hohle Kunststoffteile,
lackierte Stahl- und Metallteile, Federn & Kugellager,
Seile & Kletternetz-Konstruktionen.
2 Jahre auf bewegliche Kunststoff- & Metallteile,
elektronische Komponenten.
Garantieausschluss bei Unfällen, Verschleiß,
kosmetischen Schäden, unsachgemäßer Anwendung oder
Vandalismus. Ersatzteilgarantie: 10 Jahre nach
Einstellung der Produktion.

Bezugsquelle:
KOMPAN GmbH
Tel: +49 461 77306-0, Fax: +49 461 77306-35
E-Mail: KOMPAN.gmbh@KOMPAN.com
Internet: www.KOMPAN.com
Menge: 1,000 psch

#### Abschnitt 01.12 Sonstiges / Stundenlohnarbeiten

**01.12.0010 Auszubildender**
Auszubildender
Stunden eines Auszubildenden
Menge: 5,000 h

**01.12.0020 Bauvorarbeiter Berufsgruppe II**
Vorarbeiter
Einsatz eines Bauvorarbeiters
der Berufsgruppe II
Menge: 50,000 h

**01.12.0030 Baufacharbeiter Berufsgruppe V/1**
Baufacharbeiter
Einsatz eines Baufacharbeiters
der Berufgruppe V/1
Menge: 50,000 h

**01.12.0040 Baufacharbeiter Berufsgruppe VI**
Baufacharbeiter
Einsatz eines Baufacharbeiters
der Berufsgruppe VI
Menge: 10,000 h

**01.12.0050 Spezialbaufacharbeiter**
Spezialbaufacharbeiter
Einsatz eines Spezialbaufacharbeiters
der Berufgruppe III/1
Menge: 10,000 h

**01.12.0060 Radladerstunde**
Radlader
Stunden eines Radladers
Motorleistung ca. 37-55 kw
incl. Fahrer
Menge: 5,000 h

**01.12.0070 Minibagger Stunden eines Minibaggers**
Minibagger
Stunden eines Minibaggers
Schaufelinhalt ca. 0,2 m3
incl. Fahrer
Menge: 5,000 h

**01.12.0080 Baggerstunde**
Bagger
Stunden eines Mobil-/Kettenbaggers
Schaufelinhalt ca. 0,5 m3
incl. Fahrer
Menge: 5,000 h

**01.12.0090 LKW 10 t**
LKW
Stunde eines LKW
mit Allradantrieb und Kipper
ca. 10 t Gesamtgewicht
incl. Fahrer
Menge: 5,000 h

**01.12.0100 LKW 17 t**
LKW
Stunden eines LKW
mit Kipper und Allradantrieb
ca. 17 t Gesamtgewicht
incl. Fahrer
Menge: 5,000 h

**01.12.0110 Kompressorstunde**
Kompressor
Einsatz eines Kompressors
Luftleistung 3-6 m3/min
einschl. Bedienung eines Aufbruchhammers
Menge: 1,000 h

**01.12.0120 Pumpe**
Pumpe
einschl. Zubehör
ohne Bedienung
Förderleistung:
......................................
(vom Bieter anzugeben)
Menge: 1,000 h

**01.12.0130 Statischer Lastplattendruckversuch**
*** Bedarfsposition ohne GB
Statischer Lastplattendruckversuch gem. DIN 18134
Menge: 2,000 St

**01.12.0140 Kontrollprüfung mittels dynamischen Lastplattendruckversuch mit kleiner Fallplatte**
Kontrollprüfung
mittels dynamischen Lastplattendruckversuch mit kleiner
Fallplatte durchführen
außerhalb der vertraglich zu erbringenden
Eigenüberwachung, zur zusätzlichen Prüfung
Menge: 2,000 St

**01.12.0150 Kontrollprüfung mittels Künzelung durchführen Künzeltiefe bis 2m**
Kontrollprüfung
mittels Künzelung mit leichter Rammsonde (DPL-5) nach
DIN 4094-3 durchführen außerhalb der vertraglich zu
erbringenden Eigenüberwachung, zur zusätzlichen Prüfung
Menge: 2,000 St

**01.12.0160 Kontrollprüfung mittels Künzelung durchführen Künzeltiefe über 2 m bis 4,5 m**
Kontrollprüfung
mittels Künzelung mit leichter Rammsonde (DPL-5) nach
DIN 4094-3 durchführen außerhalb der vertraglich zu
erbringenden Eigenüberwachung, zur zusätzlichen Prüfung
des übergebenen Baugrundes
Menge: 2,000 St

### Bereich 02 Gleiwitzer Bogen 82-88

#### Abschnitt 02.01 Baustelleneinrichtung

**02.01.0010 Baustelle einrichten**
Baustelle einrichten
als Gesamtleistung für alle Bauleistungen,
auf den vom AG zugewiesenen Plätzen,
für die Geräte, Werkzeuge und sonstige Betriebsmittel,
die zur vertragsgemäßen Durchführung der Bauleistung
erforderlich sind, auf die Baustelle bringen,
bereitstellen und - soweit der Geräteeinsatz nicht
gesondert berechnet wird - betriebsfertig aufstellen.
Menge: 1,000 psch

**02.01.0020 Baustelle räumen**
Baustelle räumen
Baustelle von allen Geräten, Anlagen, Einrichtungen
und dgl. räumen.
Menge: 1,000 psch

#### Abschnitt 02.02 Erdbau - Rückbau / Sonstiges

**02.02.0010 Pflanzliche Bodendecke einschl. oberster durchwurzelter Bodenschicht a bräumen**
Pflanzliche Bodendecke
einschl. oberster durchwurzelter Bodenschicht,
ca. 5 cm, abräumen, Wurzeln, Ausläufer und
Rhizome komplett ausbauen.
Anfallende Stoffe werden Eigentum des AN
und sind zu beseitigen.
Bewuchs: bodendeckende und zurückgeschnittene
Kleinsträucher und Bodendecker
Abrechnung nach Bearbeitungsfläche in der
Abwicklung
Menge: 500,000 m2

**02.02.0020 Pflanzliche Bodendecke abräumen einschl. oberster Bodenschicht, Bewuchshöhe bis 50 cm**
Pflanzliche Bodendecke
einschl. Wurzelwerk abräumen
Anfallende Stoffe werden Eigentum des AN und sind zu
beseitigen
Bewuchshöhe bis 50 cm
Bewuchs: Bodendecker, Kleinsträucher
Neigung der Flächen eben
Bodenklasse 1 DIN 18300
Abrechnung nach Bearbeitungsfläche in der Abwicklung
Menge: 200,000 m2

**02.02.0030 Pflasterbelag aus Beton aufnehmen und beseitigen**
Pflasterbelag aufbrechen und aufnehmen
einschl. Bettung
Dicke der Bettung: bis 5 cm
Pflaster aus Betonplatten
Format: ca. 50 x 50 cm
Dicke bis 10 cm
Fugenfüllung aus Sand
Alle Stoffe sind fachgerecht zu entsorgen.
in Einzelflächen
Menge: 100,000 m2

**02.02.0040 Ungebundene Befestigung aus Schotter aufbrechen und aufnehmen**
Ungebundene Befestigung
aufbrechen und aufnehmen
in Bestandsflächen
Tragschicht aus Schotter in unterschiedlicher Körnung
von 0 bis 45 mm
Schichtdicke: bis 25 cm
Das Aufbruchmaterial ist fachgerecht abzufahren.
Mengenermittlung nach Abtragsprofilen.
Menge: 15,000 m3

**02.02.0050 Analyse des abzufahrenen RC-Schotters durchführen**
Bodenanalyse des abzufahrenen RC-Schotters durchführen
Untersuchung gemäß durch zugelassenes Labor.
Das Ergebnis ist der Bauüberwachung
und dem AG zu übergeben.
Menge: 1,000 St

**02.02.0060 Ungebundene Befestigung aus RC-Schotter aufbrechen und aufnehmen**
Ungebundene Befestigung
aufbrechen und aufnehmen
in Bestandsflächen
Tragschicht aus RC-Schotter in unterschiedlicher
Körnung
von 0 bis 45 mm
Z 1.1
Schichtdicke: bis 25 cm
Das Aufbruchmaterial ist fachgerecht zu entsorgen.
Mengenermittlung nach Wiegenoten.
Menge: 10,000 t

**02.02.0070 Mauerabdeckung aus Beton abbrechen**
Mauerabdeckung aus Beton abbrechen
Abdeckung aus Beton
Höhe: bis ca.10cm
Breite: bis 40 cm,
einschließlich fachgerechter Entsorgung
Es ist mit geeignetem Gerät zu Arbeiten
ohne die Bestandsmauer zu beschädigen.

Die Bestandsmauer ist gegen eindringende
Feuchte nach Abbruch der Mauerabdeckung zu schützen.
Menge: 15,000 m

**02.02.0080 Geländer aus Stahl**
Geländer aus Stahl
aus Stahl, pulverbeschichtet,
bestehend aus Quadratprofilen,
Füllstäbe aus Quadratprofil D ca. 25 mm
Quadratprofil als Pfosten: D: ca. 35 mm,
Obergurt und Untergurt aus Flachstahl ca. 40/10mm
Höhe: ca. 90 cm,
Einschließlich Abdeckung aus Stahl.
Alle anfallenden Stoffe sind fachgerecht zu entsorgen.
Menge: 15,000 m

**02.02.0090 Hindernis aus Beton abbrechen**
Hindernis aus Beton abbrechen
im oder auf dem Boden
Anfallende Stoffe sind fachgerecht zu entsorgen.
Einzelgröße des Hindernisses ab 30 cm
Art des Hindernisses Beton unbewehrt von Fundamenten,
Mauern und Einbauten,
Ausführung als Vollabbruch nach Wahl des AG
Menge: 1,000 m3

**02.02.0100 Hindernis aus Beton abbrechen**
Hindernis aus Beton abbrechen
im oder auf dem Boden
Anfallende Stoffe sind fachgerecht zu entsorgen.
Einzelgröße des Hindernisses ab 30 cm
Art des Hindernisses Beton bewehrt von Fundamenten,
Mauern und Einbauten,
Ausführung als Vollabbruch nach Wahl des AG
Menge: 1,000 m3

**02.02.0110 Querschlag herstellen Tiefe bis 60 cm**
Querschlag herstellen
zur Feststellung der Lage von Leitungen
einschließlich Handschachtung
Tiefe:  bis 60 cm
Breite: 50 cm
einschließlich Wiederverfüllung
des Grabens mit dem Aushubmaterial
verdichten, Verdichtungsgrad DPr 100 %
Menge: 10,000 m

**02.02.0120 Leitungen und Kabel sichern, quer**
Leitungen und Kabel sichern
Quer zum Leitungsgraben verlaufende Kabel unter
Spannung
und Leitungen von Hand freilegen und bis zur Verfüllung
der Gräben gegen Beschädigung und Bruch sichern.
Mehrere Leitungen, die in der Draufsicht einen
Zwischenraum von weniger als 1,0 m haben, werden
wie eine Leitung abgerechnet,
Erschwernisse bei Erd-und Verbauarbeiten werden nicht
gesondert vergütet,
Die Vorschriften und Anweisungen der
Unterhaltungsträger der Kabel
ist zu beachten.
Menge: 2,000 St

**02.02.0130 Leitungen und Kabel sichern, längs**
Leitungen und Kabel sichern
Längs zum Leitungsgraben verlaufende Kabel unter
Spannung
und Leitungen von Hand freilegen und bis zur Verfüllung
der Gräben gegen Beschädigung und Bruch sichern.
Mehrere Leitungen, die in der Draufsicht einen
Zwischenraum von weniger als 1,0 m haben, werden
wie eine Leitung abgerechnet,
Erschwernisse bei Erd-und Verbauarbeiten werden nicht
gesondert vergütet,
Die Vorschriften und Anweisungen der
Unterhaltungsträger der Kabel
ist zu beachten.
Menge: 2,000 St

**02.02.0140 Bodenanalyse des abzufahrenden Bodens**
Bodenanalyse des abzufahrenden Bodens
Untersuchung gemäß durch zugelassenes Labor.
Das Ergebnis ist der Bauüberwachung
und dem AG zu übergeben.
Menge: 1,000 St

**02.02.0150 Boden lösen, laden und abfahren**
Boden aus Grünflächen
profilgerecht lösen, laden und abfahren
Bodenklasse 3-5  DIN 18300
Abtragtiefe bis ca. 55 cm
Anfallende Stoffe sind fachgerecht
zu entsorgen.
Mengenermittlung nach Abtragsprofilen
Menge: 50,000 m3

**02.02.0160 Boden lösen, laden und abfahren Boden stark durchsetzt mit Bauschuttr esten**
Boden aus Verkehrsflächen
profilgerecht lösen, laden und abfahren
Bodenklasse 3-5 DIN 18300,
zusätzlich stark durchsetzt mit
Bauschuttresten
Durchmesser bis 30 cm
Abtragtiefe bis 60 cm
Anfallende Stoffe sind fachgerecht zu
entsorgen.
Mengenermittlung nach Abtragsprofilen
Menge: 5,000 m3

**02.02.0170 Unbrauchbaren Oberboden profilgerecht abtragen, laden, fördern und abfahren**
Unbrauchbaren Oberboden
gemäß DIN 18300
profilgerecht abtragen, laden, fördern
und abfahren. Anfallende Stoffe werden
Eigentum des AN und sind zu beseitigen.
Abtragsdicke bis 30 cm
Bodenklasse 1 DIN 18300
Abrechnung nach Abtragsprofile in der
Abwicklung
Menge: 20,000 m3

**02.02.0180 Zulage zur Vorposition für Boden Z0**
Zulage zur Vorposition für Boden Z0
gemäß LAGA
Menge: 20,000 m³

**02.02.0190 Zulage zur Vorposition für Boden Z1.1**
*** Bedarfsposition ohne GB
Zulage zur Vorposition für Boden Z1.1
gemäß LAGA
Menge: 1,000 m³

**02.02.0200 Zulage zur Vorposition für Boden Z1.2**
*** Bedarfsposition ohne GB
Zulage zur Vorposition für Boden Z1.2
gemäß LAGA
Menge: 10,000 m³

**02.02.0210 Zulage zur Vorposition für Boden Z 2**
*** Bedarfsposition ohne GB
Zulage zur Vorposition für Boden Z 2
gemäß LAGA
Menge: 10,000 m³

**02.02.0220 Handschachtung als Zulage**
*** Bedarfsposition ohne GB
Handschachtung
als Zulage zu den Vorposition des Erdbaus,
Ausführung im Bereich von Ver- und
Entsorgungsleitungen und im Kronenbereich vorhandener
Bäume auf Anordnung des AG.
Menge: 10,000 m3

**02.02.0230 Abbruch vorhandener Müllcontainer**
*** Bedarfsposition ohne GB
Abbruch vorhandener Müllcontainer
bestehend aus Waschbetongehäuse
sowie Stahlteile
Höhe ca. 160cm, Breite ca. 140cm
Länge ca. 160cm
einschließlich Entsorgung aller Bestandteile

Die Antrittsstufen sind ebenfalls zu entsorgen.
Menge: 3,000 St

#### Abschnitt 02.03 Oberbau / Wege

**02.03.0010 Planum herstellen und verdichten**
Planum
herstellen und verdichten
Ebenflächigkeit 2 cm unter der 4-m-Latte
Ev2-Wert 45 MN/m2, Ev2/Ev1 < 2,5
Bodenklasse 3-4 DIN 18300
Menge: 100,000 m2

**02.03.0020 Noppenbahn liefern und zum Schutz der angefüllten**
Noppenbahn liefern und zum Schutz der angefüllten
Fassaden stellen und vor dem Verfüllen
auf Höhe OK Bodenbelag sauber abtrennen.
Einbauhöhe: bis 60cm
Einsatzbereich: vor Fassaden der Gebäude
Material: HDPE schwarz, mit Vlies
Noppenhöhe: 8 mm.

Angebotener Hersteller:
'

....................................................'
  ( vom Bieter einzutragen )
Menge: 200,000 m

**02.03.0030 Frostschutzschicht liefern und herstellen**
Frostschutzschicht
gem. ZTV Sob-StB / TL SoB-StB
für Betonsteinflächen
Verdichtungsgrad Dpr mind. 103 %
Ev2-Wert 100 MN/m2,
aus F1 - Füllsand
Feinkornanteil < 0,063 mm von < 5 Gew.-%
nach Einbau und Verdichtung,

Schichtdicke: 20 cm.
Menge: 50,000 m3

**02.03.0040 Schottertragschicht D:25 cm herstellen**
Schottertragschicht
gem. ZTV Sob-StB / TL SoB-StB
für Betonsteinflächen
Verdichtungsgrad Dpr mind. 103 %
Ev2-Wert 150 MN/m2,
aus Schotter-Splitt-Sand-Gemisch aus Hartgestein
Körnung 0/32 mm
Feinkornanteil < 0,063 mm von < 5 Gew.-%
nach Einbau und Verdichtung,

Schichtdicke: 25 cm.
Menge: 40,000 m3

**02.03.0050 Schottertragschicht wie Vorposition, jedoch 5-10 cm**
Schottertragschicht wie Vorpositon
jedoch 5-10cm auf bausseitiger Schottertragschicht
einbauen
Menge: 6,000 m3

**02.03.0060 Betonpflaster 30x20x8 cm, grau**
Betonpflaster 30x20x8 cm, grau
nach ZTV Pflaster-StB / TL Pflaster-StB und Merkblatt
für Flächenbefestigungen mit Pflaster- und
Plattenbelägen herstellen,
Material: Betonpflaster, 30x20 cm
Pflasterstärke: 8 cm, mit Mikrofase, Oberfläche
unbehandelt,
Farbe: grau, mit Vorsatz
Typ: Modula plus
Hersteller: Berding Beton
Industriestr. 6, 49439 Steinfeld
Tel.  05492 - 87 - 0
oder glw.
Angebotenes
 Produkt:  (vom Bieter

einzutragen)  '

....................................................'

Verlegart: halber Versatz
Pflaster aus mehreren Paletten gemischt verlegen,
Bettung aus Material nach TL Pflaster-StB,
Splitt-Brechsandgemisch 0-5 mm aus Hartgestein,
Dicke in verdichtetem Zustand: 3-4 cm
Pflaster höhengerecht versetzen
Fugenbreite: 5 mm
Pflasterfugen mindestens  2-lagig vollfugig einkehren
und einschlämmen mit Material nach TL Pflaster-StB,
mit Brechsand aus Hartgestein 0-2 mm,
Pflaster ist im Nachgang abzurütteln.
Überschüssiges Fugenmaterial geht in Eigentum des AN
über und wird beseitigt.
Fugenfarbe: grau.
Die Fugen müssen absolut fluchtgerecht hergestellt
werden.
Menge: 50,000 m2

**02.03.0070 Quadratpflasterstein mit Rasenfuge liefern und herstellen**
Quadratpflasterstein, mit Vorsatz, mit Fase,
Flor: Dränfugenanteil ca. 20 %, Rasenfugenanteil ca. 28
%
mit 30 mm Abstandhaltern und 5 mm Abstandnocken zur
Verschiebesicherung),
Pflastersteine aus Beton DIN EN 1338

Rastermaß: 200 x 200 mm (170 x 170 x 80 mm) DI
Farbe: naturgrau

Hersteller: Berding Beton GmbH

liefern und mit 4 mm (3 - 5 mm Fugen) unter Beachtung
der DIN 18 318 und ZTV P-StB fachgerecht nach
Verlegeplan zwischen Randeinfassungen verlegen. Bei
Anschlüssen an Rändern und Einbauten in der
Pflasterdecke hat der Zuschnitt durch Nassschnitt zu
erfolgen.

Die Herstellung erfolgt auf Bettung aus Material nach
TL Pflaster-StB,
Splitt-Brechsandgemisch 0-5 mm aus Hartgestein,
SZ-Wert 18 am Referenzkorn
Dicke in verdichtetem Zustand: 3-4 cm
Pflaster höhengerecht versetzen.

Die Rasenfugen sind mit Schotterrasensubstrat 0/8 zu
verfugen. In die Fugen sind Rasensamen
der Saatgutmischung RSM 5.1.1 einzuarbeiten.
Menge: 20,000 m2

**02.03.0080 Anschlußarbeiten D: 8 cm**
Anschlussarbeiten D: 8 cm
für vorbeschriebenene Betonwerksteine
für Materialstärken von  8 cm
für das Herstellen von geradlinigen und radialen
Schnittkanten und winkeligen Auskerbungen
mit Motorschneidegerät mit diamantbesetzter
Trennscheibe im Nassschnitt
Menge: 20,000 m

**02.03.0090 Tiefbordstein 100/30/8 cm setzen, linear**
Tiefbordstein 100/30/8 cm setzen, linear
Bordstein aus Beton
als Einfassung herstellen
Größe 100x30x8 cm
Farbe: Beton grau
setzen mit Bettung und Rückenstütze
Bettung und Rückenstütze aus Beton
nach DIN EN 206 / DIN 1045 Beton C20/25
10 cm Bettung und 15x15 cm Rückenstütze
bis 2/3 der Bauhöhe
Borde setzen als Tiefbord 3 cm unter
OK-Belag mit 3 mm Fuge.
Die Rückenstütze und Bettung aus Beton ist
einzuschalen und ausreichend zu verdichten

Bereich Stellplatz und Spielfäche zum öffentlichen
Grund
Menge: 20,000 m

**02.03.0100 Ablängen vom Tiefbordstein der Vorposition**
Ablängen vom Tiefbordstein der Vorposition auf
die gewünschte Länge durch trennen des Tiefbordstein
nach Vorortaufmaß.
Die Entsorgung des Verschnitts, Transport zur
Einbaustelle,
Vormessen und der Materialverlust bei den
Schneidarbeiten
ist in die Position für die Anschlussarbeiten
einzukalkulieren.
Menge: 6,000 St

**02.03.0110 Tiefbordstein 100/40/8 cm setzen, linear**
Tiefbordstein 100/40/8 cm setzen, linear
Bordstein aus Beton
als Einfassung herstellen
Größe 100x40x8 cm
Farbe: Beton grau
setzen mit Bettung und Rückenstütze
Bettung und Rückenstütze aus Beton
nach DIN EN 206 / DIN 1045 Beton C20/25
10 cm Bettung und 15x15 cm Rückenstütze
bis 2/3 der Bauhöhe
Borde setzen als Tiefbord bündig mit
OK-Belag mit 3 mm Fuge.
Die Rückenstütze und Bettung aus Beton ist
einzuschalen und ausreichend zu verdichten

Bereich Stellplatz und Spielfäche zum öffentlichen
Grund
Menge: 20,000 m

**02.03.0120 Ablängen vom Tiefbordstein der Vorposition**
Ablängen vom Tiefbordstein der Vorposition auf
die gewünschte Länge durch trennen des Tiefbordstein
nach Vorortaufmaß.
Die Entsorgung des Verschnitts, Transport zur
Einbaustelle,
Vormessen und der Materialverlust bei den
Schneidarbeiten
ist in die Position für die Anschlussarbeiten
einzukalkulieren.
Menge: 4,000 St

**02.03.0130 Rasenbord liefern und einbauen**
Rasenbord liefern und einbauen
Format: 100x6x25cm
Farbe: grau
einschließlich notwendiger Erdarbeiten
in ein Betonfundament C0/25 mit
mind. 15cm Rückenstütze einbauen.

liefern und nach Herstellerangaben einbauen
Menge: 200,000 m

**02.03.0140 Ablängen vom Rasenbord der Vorposition auf**
Ablängen vom Rasenbord der Vorposition auf
die gewünschte Länge durch trennen des Rasenbordsteins
nach Vorortaufmaß.
Die Entsorgung des Verschnitts, Transport zur
Einbaustelle,
Vormessen und der Materialverlust bei den
Schneidarbeiten
ist in die Position für die Anschlussarbeiten
einzukalkulieren
Menge: 25,000 St

**02.03.0150 Gewaschenen Kies liefern und einbauen**
Gewaschenen Kies liefern und einbauen
Körnung: 16/32mm
als Traufstreifen
Dicke: 30cm

liefern und in einem 30cm breiten Streifen
als Traufstreifen einbauen
Menge: 70,000 m2

#### Abschnitt 02.04 Baukonstruktion in Außenanlagen

**02.04.0010 Mauerabdeckung aus Beton herstellen**
Mauerabdeckung aus Beton herstellen
und auf der bauseitig vorhandenem Verblendmauerwerk
verlegen.
einschließlich zu erstellender Statik, exaktem
Vorortaufmaß, Werkplanung, Tropfnase im
Betonfertigteil, Mörtelbettung und Verfugung.
Es sind im Nachgang Aussparungen für das Geländer aus
Flachstahl in die Betonplatte einzuschneiden. Diese
Arbeiten
sind in die Position mit einzukalkulieren.

Die Stückzahl ist nach Vorort-Aufmaß durch den AN exakt
zu bestimmen.

Es ist auf eine exakte Maßhaltigkeit zu achten. Gefälle
1-seitig mit Tropfnase
Kanten mit 3mm Fase nach DIN EN 13198,
Beton C30/37

LxB pro Abdeckung: 100x30cm
Höhe: 5-8cm
Farbe: Hellgrau

Angebotenes Produkt:.................

Die Betonplatten sind auf dem Bestandsmauerwerk mit
schwindfreiem Mörtel aufzubringen.
Hammerfest auf Mauermörtel MGII in Fugenfarbe
in 2cm Schichtdicke setzen.
Fugenbreite: 10mm mit Mörtel zu Verfugen.
Farbe der Fugenfüllung: hellgrau
Menge: 30,000 m

**02.04.0020 Geländer liefern und einbauen**
Geländer
Geländer auf Bestandsmauer, in Einzellängen,
Einzellängen von 2,00-5,00m,
gem. zu erstellender Werkplanung und Statik,
Handlauf Flachstahl 50x15mm
Pfosten S355, Fl. 50 x15 mm,
einschließlich Füllstäben im gleichen Format
Höhe:  1100 mm
Verlauf: geradlinig

Teile miteinander verschweißt
alle sichtbaren Kanten entgratet
Material:
Stahl, feuerverzinkt und pulverbeschichtet in RAL nach
Angabe AG
liefern und einschließlich aller Befestigungsarbeiten
auf der Bestandsmauer
befestigen. Die Geländerpfosten
sind gemäß der Statik auf der Bestandsmauer zu
befestigen.
Die Pfosten sind dabei mittels Flanschplatten
aufzudübeln.
Das benötigte Material ist in diese Position
einzukalkulieren.

Bei dem Geländer wird hoher Wert auf eine
handwerklich saubere und fluchtgerchte Verarbeitung
gelegt. Alle Schweißnähte sind sauber auszuführen
ohne Absätze und Lunken. Hierfür sind die Schweißnähte
glatt zu schleifen vor dem Verzinken.
Menge: 30,000 m

#### Abschnitt 02.05 Abwasseranlagen

**02.05.0010 Optische Inspektion des Kanals durchführen**
Optische Inspektion der Leitungen, DIN EN 13508-2, DWA-
M-129-2, DWA-M 139-5,
Regenwasserkanal, mit TV-Kamera mit flexiblem
Schiebegestänge mit Drehschwenkopf,
bis DN 200, Haltungslänge bis 30m,
durchführen.
Menge: 10,000 St

**02.05.0020 Boden ausheben u. beseitigen der Gräben Schächte**
Boden der Gräben und Schächte
für Entwässerungskanäle, Schächte
und Bauwerke profilgerecht ausheben
nach Abtrag der Oberflächenbefestigung
Aushub wird Eigentum des AN und ist
zu beseitigen
Aushubtiefe bis 150 cm
Sohlenbreite der Gräben nach
DIN 4124 über 40 bis 90 cm
Bodenklasse 3-5 DIN 18300
Grabenverfüllung wird gesondert vergütet
Menge: 32,000 m3

**02.05.0030 Boden der Gräben und Schächte ausheben in Handschachtung als Zulage**
Boden der Gräben und Schächte
als Zulage zu den Vorpositionen der
Erdarbeiten für den Kanalbau für
Ausheben von Hand
Menge: 10,000 m3

**02.05.0040 Einbau von zu liefernden Füllmaterial in der Leitungszone**
Einbau von Füllmaterial
in der Leitungszone
profilgerecht mit vom AN
zu liefernden Stoffen
Material: Sand 0-2 mm
verdichten, Verdichtungsgrad DPr 103 %
Einbauhöhe bis 150 cm
Menge: 20,000 m3

**02.05.0050 Entwässerungskanal DN150 aus KG2000 verlegen**
Entwässerungskanal/-leitung
aus KG2000 verlegen
Rohrverbindung mit Steckmuffe
DN 150
Auflager aus Sand, 10 cm stark
Auflagerwinkel 90 Grad
in vorbereiteten Graben
Grabentiefe bis 150 cm
liefern und fachgerecht einbauen
Menge: 140,000 m

**02.05.0060 Bogen DN150 aus KG2000**
Entwässerungskanal/-leitung
aus KG2000
Bogen als Zulage
30-90 Grad
DN 150
liefern und fachgerecht einbauen
Menge: 30,000 St

**02.05.0070 Überschiebmuffe DN150 aus aus KG2000 als Zulage**
Entwässerungskanal/-leitung
aus KG2000
Überschiebmuffe als Zulage
DN 150
liefern und fachgerecht einbauen
Menge: 10,000 St

**02.05.0080 Abzweig DN150 aus KG2000 als Zulage**
Entwässerungskanal/-leitung
aus KG2000
Abzweig als Zulage
Einfachabzweig / Sattelstück
DN 150 / 150
liefern und fachgerecht einbauen
Menge: 20,000 St

**02.05.0090 Spülschacht DN400 liefern und einbauen**
Spülschacht DN 400 liefern und einbauen

bestehend aus:
Abdeckung aus Guss B125 DN 400
Steigrohr 400x 1500mm
Schachtboden mit 3 Anschlüssen und einem Ablauf

einschließlich aller Erdarbeiten,
Anschlussmaterialien. Anschlüsse die nicht
angeschlossen werden sind mit Blindstopfen zu
versehen.

Einschließlich dem Anschluss der einzubauenden KG-
Rohre an den Spülschacht
Menge: 8,000 St

**02.05.0100 Kastenrinne Typ NW 100, Klasse B125**
Kastenrinne Typ NW 100
Klasse: B125
als Kastenrinne, in Teillängen,
aus Polymerbeton
Nenngröße: NW 100
Rinnensohle ohne Eigengefälle,
einschließlich aller notwendigen Anfangs- und
Endscheiben und erforderlicher Erdarbeiten,
Abdeckroste: mit Stegrost aus Guss, mit
integrierter Zarge verzinkt,
Fabrikat: Multiline V100
Hersteller: ACO
oder glw.
Angebotenes Produkt:
  (vom Bieter einzutragen) ...
Rinnenteile auf Betonauflager nach DIN EN 206 / DIN
1045
Beton C20/25, 15 cm dick
und einseitiger Rückenstütze 10 cm dick

einschließlich Anschluss an Sickerpackung.
Menge: 26,000 m

**02.05.0110 Kastenrinne Typ NW 100, Klasse D400**
Kastenrinne Typ NW 100
Klasse: D400
als Kastenrinne, in Teillängen,
aus Polymerbeton
Nenngröße: NW 100
Rinnensohle ohne Eigengefälle,
einschließlich aller notwendigen Anfangs- und
Endscheiben und erforderlicher Erdarbeiten,
Abdeckroste: mit Gussrost
Fabrikat: Multiline V100
Hersteller: ACO
oder glw.
Angebotenes Produkt:
  (vom Bieter einzutragen) ...
Rinnenteile auf Betonauflager nach DIN EN 206 / DIN
1045
Beton C20/25, 15 cm dick
und einseitiger Rückenstütze 10 cm dick

einschließlich Anschluss.
Menge: 10,000 m

**02.05.0120 Zulage Sinkkästen NW 100**
Zulage Sinkkästen NW100
mit seitlicher Ablauföffnung DN100 und Schlammfang
Menge: 10,000 St

**02.05.0130 Ablängen der Entwässerungsrinnen der Vorposition auf die gewünschte Lä nge.**
Ablängen der Entwässerungsrinnen
der Vorpositionen
auf die gewünschte Länge durch Trennen des
Kastenrinnenkörpers und der Roste auf die
gewünschte Länge nach Vorortaufmaß.
Einschließlich fachtechnischen Aufbereitungsarbeiten
wie Verzinkung der Schnittkanten.
Menge: 10,000 St

**02.05.0140 Herstellung Sickerpackung**
Sickerpackung für Rinnen liefern und herstellen
einschließlich erforderlicher Erdarbeiten
Sickerpackung aus Kies 16/32 mit Vliesummantelung
liefern und herstellen.

Maße: 50x50x50 cm.
Menge: 10,000 St

#### Abschnitt 02.06 Außenbeleuchtung

**02.06.0010 Boden der Leitungsgräben ausheben und seitlich lagern**
Boden der Leitungsgräben
profilgerecht ausheben im Bereich
von zukünftigen Verkehrsflächen,
Aushub seitlich lagern zum Wiedereinbau,
Aushubtiefe bis 80 cm,
Grabenbreite: 30 - 60 cm,
Bodenklasse 3-5 DIN 18300
Menge: 15,000 m3

**02.06.0020 Boden der Leitungsgräben für Ausheben von Hand als Zulage zur Vorposition**
Boden der Leitungsgräben
als Zulage zu den Vorpositionen
für den Erdbau der Leitungsgräben
für Ausheben von Hand
Ausführung im Bereich von
kreuzenden Kabeln und Leitungen
Menge: 5,000 m3

**02.06.0030 Sandbett herstellen**
Auflager herstellen und verdichten
in den Leitungsgräben
Material: Sand 0/2 mm
Einbauhöhe 20 cm
Breite: 30-60 cm
Menge: 4,000 m3

**02.06.0040 Einbau von Füllmaterial seitlich lagernd in der Leitungszone**
Einbau von Füllmaterial
in der Leitungszone
profilgerecht mit seitlich lagerndem
Grabenaushub,
verdichten, Verdichtungsgrad DPr 103 %
Einbauhöhe bis 50 cm
Menge: 15,000 m3

**02.06.0050 Kabelleerrohr DN 110 verlegen von verschiedenen Leitungsträgern**
Kabelleerrohr mit Zugdraht,
von verschiedenen Leitungsträgern liefern und verlegen
in Leitungsgräben
der Vorposition.
Kabelschutzrohr "Kabuflex R plus Typ 450" Type 110,
biegsam, Ringware aus PE, halogenfrei, Farbe schwarz.
Optimierte Verbundrohrbauweise (höhere
Druckfestigkeit), außen gewellt mit grüner gleitfähiger
Innenhaut für den schnellen Kabeleinzug.
Druckbeanspruchung Typ 450 und Schlagfestigkeit N nach
DIN EN 61386-24; unter Beachtung der EN 1610 und der
Verlegeanleitung des Herstellers, liefern und
fachgerecht nach den Verlegerichtlinien verlegen.
Hersteller: FRÄNKISCHE
Produkt: Kabuflex R plus Typ 450, Type 110

Angebotenes
Produkt:'

....................................................'
  (vom Bieter einzutragen)
oder gleichwertig
Menge: 40,000 m

**02.06.0060 Outdoor Stehleuchte mit einem konventionellen Sockel liefern und herstellen**
Outdoor Stehleuchte mit einem konventionellen Sockel.
Hauptmaterial: Aluminium und Polycarbonat (PC), Farbe:
anthrazit, Sockel: E27, Form: zylindrisch,
Bemessungsleistung: 20 W, Schutzklasse (EN 61140): I,
Schutzart (DIN EN 60529): IP 54, Stoßfestigkeitsgrad
nach IEC 62262: IK05, Anschlußspannung: 230V ~50Hz,
Durchmesser Leuchte: 12 cm, Maße (L/B/H): ( 12 / 12 /
86 cm ), Gewicht: 3 kg. Das Produkt erfüllt die
grundlegenden Anforderungen der anwendbaren
EU-Richtlinien und des Produktsicherheitsgesetzes und
trägt die CE-Kennzeichnung.

die Pollerleuchte ist auf einem Betonfundament C20/25
zu befestigen.

einschließlich  Erdarbeiten sowie Anschluss der
Pollerleuchte
mit allen notwendigen Anschlussteilen.
Menge: 3,000 St

#### Abschnitt 02.07 Einbauten in Außenanlagen

**02.07.0010 Fahrradständer in Plattenbelag einbauen**
Fahrradständer herstellen
aus feuerverzinktem Rundstahl 48x2,5 mm
einschließlich Fundament und notwendiger Erdarbeiten,
und Pflasterzuschnitte,
liefern und einbauen in Rasenplatte.
Oberfläche feuerverzinkt
Fahrradständer Ausmaße
Breite: 800 mm, Gesamthöhe: 1200 mm
Höhe über OK-Gelände: 900 mm
Punktfundament: 40x40x50 cm nach DIN EN 206 / DIN
1045 aus Beton C20/25.
einschließlich notwendiger Erdarbeiten und Zuschnitte,
überschüssiger Boden/ Restmaterialien
sind zu Lasten des AN zu entsorgen.
Menge: 16,000 St

**02.07.0020 Müllbox liefern und aufstellen**
*** Bedarfsposition ohne GB
1100 N- Normalbox
B 160 x H 156 x T 138 cm.
Ausführung Sichtbeton.
Das Dach von Hand geglättet.
Betongüte C 30/37 (B 35).
Mit Dreikantschloss für den Entsorger.
Die Einwurfdeckel incl. Geräuschdämmung und
Griffleisten mit besonders niedriger Griffhöhe.
Untertüren mit glatter Füllung.
Überlappende Türen zur Vermeidung von Geruch- und
Kriechspalten.
Stahlteile feuerverzinkt nach DIN EN ISO 1461.
Alle verzinkten Stahlteile pulverbeschichtet, Farbton
nach Angabe AG (Farbton angeben).

Einschließlich:
-Bedienpodest mit Antrittstufe Sichtbeton B 160 x H 35
x T 75 cm.
- Jeder Einwurfdeckel verschließbar mit einem
Kastenschloss
incl. ilco Witterungsschutz aus Aluminiumguss für
bauseitige 40/10 mm Profilhalbzylinder.
-"Soft Close"
Extra leise schließender Einwurfdeckel mittels
Hydraulikdämpfer.
-Stufenlos einstellbarer Rattenschutz an den Türen.

Fabrikat:
1100 N Normalbox
ilco Illmann GmbH

Einschließlich Anlieferung und Aufstellung.
Menge: 3,000 St

**02.07.0030 Wasserzapfsäule aus Aluminium**
Wasserzapfsäule aus Aluminium
liefern und einbauen
Maße:
Höhe 1000mm
Auslaufhöhe 910mm
Durchmesser Säule: 130 mm
Durchmesser Flansch: 200mm
mit pulverbeschichtung nach Farb-Angabe AG
Wasserauslauf 1/2: Messing verchromt "Silber".

Einschließlich Erd- und Fundamentarbeiten und Anschluss
an vorgestreckte Trinkwasserleitung.
Menge: 4,000 St

#### Abschnitt 02.08 Vegetationsflächen Vorbereitung

**02.08.0010 Vegetationsschicht kreuzweise lockern durch Fräsen**
Vegetationsschicht kreuzweise lockern
durch Fräsen
Tiefe 15 cm
Rand- und Kleinstflächen sind von Hand durch
Umgraben zu lockern
Steine und Fremdkörper
Unkraut und schwer verrottbare Pflanzenteile ablesen,
Dauerunkräuter ausgraben
Stoffe werden Eigentum des AN und sind zu beseitigen
Bodenklasse 1 DIN 18300
Neigung der Flächen: eben
Abrechnung nach Bearbeitungsfläche in der Abwicklung
Menge: 600,000 m2

**02.08.0020 Zulage Vegetationsschicht lockern zur Vorposition**
Zulage Vegetationsschicht lockern zur Vorposition
in Handarbeit, im Bereich der Bestandsbäume
Menge: 50,000 m2

**02.08.0030 Oberboden gütegesichert liefern und einbauen, D 15cm**
Oberboden gütegesichert nach DIN
liefern und einbauen
Dicke: 15 cm
Menge: 600,000 m2

#### Abschnitt 02.09 Pflanzflächen

**02.09.0010 Ophiopogon japonicus 'Minor' liefern und pflanzen**
Ophiopogon japonicus  liefern und pflanzen´ Minor ´

im 9cm Topf

Pflanzung ca. 10Stk/m²
Menge: 60,000 St

**02.09.0020 Vinca minor liefern und pflanzen**
Vinca minor liefern und pflanzen

im 9cm Topf

Pflanzung 5 Stk./m²
Menge: 60,000 St

**02.09.0030 Skimmia japonica 'Rubella' liefern und pflanzen**
Skimmia japonica  liefern und pflanzen´ Rubella ´

Höhe 30-40cm
im Container
Menge: 10,000 St

**02.09.0040 Narcissus 'Jetfire' liefern und pflanzen**
Narcissus  liefern und pflanzen´ Jetfire ´
als Zwiebel
ca. 15 Stk/lfm

in 25cm breiten Streifen
Menge: 200,000 St

**02.09.0050 Fertigstellungspflege der Pflanzflächen**
Fertigstellungspflege
der Pflanzflächen gem. DIN 18916
für die Zeit bis zur Abnahme nach 1. Vegetationsperiode

Höhe: 100cm
Pflanzflächen bei Bedarf nacharbeiten, Verankerungen,
Bewässerungsanlage kontrollieren und instandhalten,
Gießmulden nacharbeiten.
Prüfen der Wasserverhältnisse im Erdreich (Staunässe)
und Befall von Pflanzenkrankheiten und -schädlingen.
Bei Krankheits- oder Schädlingsbefall und Staunässe im
Erdreich ist umgehend die Bauleitung des AG und der AG
zu informieren und Schutzmaßnahmen abzustimmen und
durchzuführen.
Nachschneiden trockener Triebe, ggfls. Korrekturschnitt
und schneiden von Stammschößlingen vornehmen.
Gesamte Pflanzfläche von Unrat säubern,
Anfallender Unrat ist fachgerecht zu entsorgen
Arbeitsgänge im Abstand von 3-4 Wochen.
Wässern wird gesondert vergütet.
Menge: 100,000 m2

**02.09.0060 Wässern der Pfllanzfläche**
Wässern
der Pflanzflächen
gem. DIN 18916 für die Zeit bis zur Abnahme
nach einer Vegetationsperiode
Wasser kann den vorhandenen Zapfstellen
entgeltlich entnommen werden,
Mindestwassermenge je Wässerungsgang/m²: 20 ltr/m²
Arbeitsgänge: ca. 15 Stk. bis zur vollständigen
Inbetriebnahme der Bewässerungsanlage,
nat. Niederschläge und Wasserverhältnisse im Erdreich
sind zu berücksichtigen.
Die einzelnen Arbeitsgänge sind der Bauleitung durch
Rapportzettel anzuzeigen.
Abrechnung pro Wässerungsgang für einen Baum.
Menge: 100,000 m²

#### Abschnitt 02.10 Rasen und Saatflächen

**02.10.0010 Planum für Saatflächen herstellen**
Planum für Saatflächen herstellen
Abweichung von der Sollhöhe 2 cm
Steine, Fremdkörper, Unkraut und schwer verrottbare
Pflanzenteile ablesen
Durchmesser der Steine und Fremdkörper ab 3 cm
Stoffe werden Eigentum des AN und sind zu beseitigen
Neigung der Flächen: bis 1:3
Bodenklasse 1 DIN 18300
Abrechnung nach Bearbeitungsfläche in der Abwicklung.
Menge: 1200,000 m2

**02.10.0020 Rasenansaat**
Rasenansaat
mit Saatgutmischung für Gebrauchsrasen
in zwei gekreuzten Arbeitsgängen mit je der Hälfte
der Saatgutmenge,
Saatgutmenge: 25 g/m2
Saatgutmischung entsprechend der RSM 2.3
Sorte: Gebrauchsrasen
Neigung der Flächen: eben bis 1:3
Abrechnung nach Ansaatfläche in der Abwicklung
Menge: 1200,000 m²

**02.10.0030 Saatgut für Blumenwiese liefern und aussaen**
Saatgut für Blumenwiese liefern und aussaen
Blumenwiese Mischung UG1
mit ca. 3g/m2 (Blumen und Gräser)
einschl. 2g/m2 Schnellbegrüner
und Füllstoff zum Hochmischen auf 10g/m2
Das Saatgut ist mit einem Wässerungsgang anzuwässern.

Liefernachweis:
Rieger-Hoffmann GmbH
In den Wildblumen 7-13
74572 Blaufelden-Raboldshausen
Menge: 100,000 m2

**02.10.0040 Fertigstellungspflege der Rasenfläche**
Fertigstellungspflege
der Rasenfläche gem. DIN 18917
Art Gebrauchsrasen
Rasen mähen
Wuchshöhe: 6-10 cm
Schnitthöhe: 4 cm
Anzahl der Schnitte: 15
Schnittgut wird Eigentum des AN und ist zu beseitigen
Neigung der Flächen: bis 1:3

Abrechnung nach Bearbeitungsfläche in der Abwicklung.
Menge: 1200,000 m2

**02.10.0050 Wässern der Rasenflächen in der Fertigstellungspflege ausführen**
Wässern
Rasenflächen in der Fertigstellungspflege
Bewässerung gem. DIN 18919
Wasser kann den vorhandenen Zapfstellen entgeltlich
entnommen werden
Lage der Zapfstellen: im Bereich des Baugeländes
Mindestwassermenge je Arbeitsgang/m²: 20 l
Arbeitsgänge: 15
natürliche Niederschläge sind zu berücksichtigen
durch Rapportzettel anzuzeigen
Neigung der Flächen: bis 1:3

Abrechnung nach Bearbeitungsfläche in der Abwicklung.
Menge: 1200,000 m2

**02.10.0060 Vorratsdüngung der Rasenfläche**
Vorratsdüngung
der gesamten Rasenflächen der Vorposition
in der Fertigstellungspflege
Düngerart: Frisol
Düngermenge: 150g/m2
Neigung der Flächen: eben bis 1:3
Dünger gleichmäßig aufbringen
Abrechnung nach Bearbeitungsfläche in der
Abwicklung
Menge: 1200,000 m2

#### Abschnitt 02.11 Sonstiges / Stundenlohnarbeiten

**02.11.0010 Auszubildender**
Auszubildender
Stunden eines Auszubildenden
Menge: 5,000 h

**02.11.0020 Bauvorarbeiter Berufsgruppe II**
Vorarbeiter
Einsatz eines Bauvorarbeiters
der Berufsgruppe II
Menge: 50,000 h

**02.11.0030 Baufacharbeiter Berufsgruppe V/1**
Baufacharbeiter
Einsatz eines Baufacharbeiters
der Berufgruppe V/1
Menge: 50,000 h

**02.11.0040 Baufacharbeiter Berufsgruppe VI**
Baufacharbeiter
Einsatz eines Baufacharbeiters
der Berufsgruppe VI
Menge: 10,000 h

**02.11.0050 Spezialbaufacharbeiter**
Spezialbaufacharbeiter
Einsatz eines Spezialbaufacharbeiters
der Berufgruppe III/1
Menge: 10,000 h

**02.11.0060 Radladerstunde**
Radlader
Stunden eines Radladers
Motorleistung ca. 37-55 kw
incl. Fahrer
Menge: 5,000 h

**02.11.0070 Minibagger Stunden eines Minibaggers**
Minibagger
Stunden eines Minibaggers
Schaufelinhalt ca. 0,2 m3
incl. Fahrer
Menge: 5,000 h

**02.11.0080 Baggerstunde**
Bagger
Stunden eines Mobil-/Kettenbaggers
Schaufelinhalt ca. 0,5 m3
incl. Fahrer
Menge: 5,000 h

**02.11.0090 LKW 10 t**
LKW
Stunde eines LKW
mit Allradantrieb und Kipper
ca. 10 t Gesamtgewicht
incl. Fahrer
Menge: 5,000 h

**02.11.0100 LKW 17 t**
LKW
Stunden eines LKW
mit Kipper und Allradantrieb
ca. 17 t Gesamtgewicht
incl. Fahrer
Menge: 5,000 h

**02.11.0110 Kompressorstunde**
Kompressor
Einsatz eines Kompressors
Luftleistung 3-6 m3/min
einschl. Bedienung eines Aufbruchhammers
Menge: 1,000 h

**02.11.0120 Pumpe**
Pumpe
einschl. Zubehör
ohne Bedienung
Förderleistung:
......................................
(vom Bieter anzugeben)
Menge: 1,000 h

**02.11.0130 Statischer Lastplattendruckversuch**
*** Bedarfsposition ohne GB
Statischer Lastplattendruckversuch gem. DIN 18134
Menge: 2,000 St

**02.11.0140 Kontrollprüfung mittels dynamischen Lastplattendruckversuch mit kleiner Fallplatte**
Kontrollprüfung
mittels dynamischen Lastplattendruckversuch mit kleiner
Fallplatte durchführen
außerhalb der vertraglich zu erbringenden
Eigenüberwachung, zur zusätzlichen Prüfung
Menge: 2,000 St

**02.11.0150 Kontrollprüfung mittels Künzelung durchführen Künzeltiefe bis 2m**
Kontrollprüfung
mittels Künzelung mit leichter Rammsonde (DPL-5) nach
DIN 4094-3 durchführen außerhalb der vertraglich zu
erbringenden Eigenüberwachung, zur zusätzlichen Prüfung
Menge: 2,000 St

**02.11.0160 Kontrollprüfung mittels Künzelung durchführen Künzeltiefe über 2 m bis 4,5 m**
Kontrollprüfung
mittels Künzelung mit leichter Rammsonde (DPL-5) nach
DIN 4094-3 durchführen außerhalb der vertraglich zu
erbringenden Eigenüberwachung, zur zusätzlichen Prüfung
des übergebenen Baugrundes
Menge: 2,000 St

USt %: 19,00
